# Lehnitzstraße 42, 16515 Oranienburg
Angebotsaufforderung (GAEB DA XML 3.1, DA83)
Projekt: 02694
Währung: EUR
Nebenangebote zugelassen: ja
Auftraggeber: Landkreis Oberhavel, Adolf-Dechert-Straße 1, 16515 Oranienburg
Erstellt mit: GXML Toolbox V3.3 R20210630, iTWO_64 V9.1.1177, 19.02.2026

## A 1 Anlagen
A 1 Anlagen

- 2025-07-18 Jobcenter Oranienburg Ansichten Türen  DIN A3
- MWOL_11_01_5_A-_00_01_a_Achsen
- Lehnitzstrase-Büro-EG-Ansicht Flurfenster 55dB

## A 2 Objektbeschreibung
A 2 Objektbeschreibung

Bei dem Objekt Lehnitzstraße 42 in 16515 Oranienburg handelt es sich um ein Mietflächengebäude (ein Nutzer-Büro). Das Gebäude besteht aus einem Erdgeschoss und vier Obergeschossen. Die Geschosse haben jeweils eine Grundfläche von ca. 520 m².

Betrachtet wird nur das Erdgeschoss, welches wegen einem Wasserschaden aktuell nicht genutzt werden kann. Aufgrund von aufstauendem Regenwasser wurden die Wände in diesem Bereich sowie der Estrich, die Dämmung und die oberseitige Abdichtung vollständig zurück gebaut.

Die Zugänglichkeit/ die Zufahrt zum Objekt erfolgt von der Lehnitzstraße durch eine offene Zufahrt. Die dahinter, auf dem Grundstück befindliche Parkfläche darf für die Abstellung von Bau-WC und Schuttcontainer genutzt werden. Die Fläche ist jedoch begrenzt. Als weitere Flächen stehen innerhalb der Baustelle (EG-Räumlichkeiten) zur Verfügung (siehe hierzu Hinweis im Titel Baustelleneinrichtung).
Das Leistungsverzeichnis umfasst den Einbau der bauseits gelagerten Türen, sofern sich die Wiederverwendbarkeit als positiv darstellt. Bei Feststellung, dass die Türen nicht für den Einbau geeignet sind, müssen in Rahmen dessen neue Türen beschaffen werden. Ferner sind in diesem Leistungsverzeichnis die Lieferung und der Einbau der Fenster im Innenbereich vorgesehen.

Das Leistungsverzeichnis umfasst die Lieferung, Herstellung und Montage der Innentüren und festverglasten Fensterelemente in und an den Trockenbauwänden.

Als Leitprodukt wurden seitens des AG, auf Grund der Leistungsanforderungen, die Produkte der Rosenheimer Glastechnik GmbH; hier PLANLINE TB beschrieben. Diese entsprechen der Vorgabe/ Empfehlung aus der Bauakustischen Untersuchung Nr. 251086-2 vom 27.06.2025 und erfüllen somit die Vorgaben des Bauherren. Desgleichen gilt für die Schallschutzanforderungen an die Türen.

Das erforderliche Feinaufmaß, das Einmessen vor Ort, die Herstellung und Lieferung von Werk- und Montageplänen ist Bestandteil der Leistungen und wird entsprechend nicht gesondert vergütet und ist einschl. der Dokumentationsunterlagen an den AG zu übergeben.

Die Maße sind vor Ort  zu prüfen und erst nach Prüfung der Maße sind die Bestellungen vorzunehmen ggf. in Abstimmung mit dem Planer und dem AG anzupassen.

## A 3 Allgemeine Vorbemerkungen
A 3 Allgemeine Vorbemerkungen

Die Ausführung und Abrechnung der ausgeschriebenen Leistungen erfolgt gemäß den Vertragsbedingungen des Bauherrn sowie den allgemeinen technischen Vertragsbedingungen für Bauleistungen (VOB, Teil C) und den allgemeinen Vertragsbedingungen für die Ausführung von Bauleistungen (VOB, Teil B).

Alle Fragen zu brandschutzrelevanten Themen werden, sofern erforderlich, auftraggeberseitig von einem separaten Brandschutzgutachter bearbeitet.

In den Häusern dürfen während der Bauzeit nur die Räume im Erdgeschoss, außerhalb der allgemein zugänglichen Treppenhäuser, genutzt und entsprechend verschlossen und zur Unterkunft oder Materiallagerung genutzt werden. Treppenhäuser und Fluchtwege müssen während der gesamten Instandsetzungsmaßnahme uneingeschränkt und mit Strom versorgt in Benutzung bleiben.

Für etwaige Reinigungs-, Entschichtungs- und Entsorgungspositionen wird auf die gültigen Gesetze, örtlichen Verordnungen, Satzungen und Transportbestimmungen verwiesen, die bei den zuständigen Behörden zu erfragen sind. Behördliche Forderungen und Auflagen sind, soweit nicht besonders beschrieben, entsprechend einzukalkulieren.

## A 4 Technische Vorbemerkungen
A 4 Technische Vorbemerkungen

Die Technischen Vorbemerkungen sind Bestandteil der Leistungsbeschreibung.

Die in den einzelnen Positionen beschriebenen Arbeitsvorgänge sind genau einzuhalten. Der AN steht dafür ein, dass seine Arbeiten in handwerklich und technisch einwandfreier Qualität ausgeführt werden. Alle in diesem Leistungsverzeichnis aufgeführten Spezifikationen verstehen sich als Ergänzung der jeweils relevanten Werksvorschriften und Normen. Als Grundlage für Angebot und Ausführung gelten zuerst die jeweiligen technischen Merkblätter des Materialherstellers.

Neben den allgemeinen Angaben sowie den geltenden Normen, Vorschriften, Richtlinien und Merkblättern werden für die Arbeiten in der nachfolgenden Leistungsbeschreibung außerdem grundsätzlich die (allgemein) anerkannten Regeln der Technik (a.a.R.d.T.) für die Ausführung vorausgesetzt und vereinbart.

## A 5 Qualitätssicherung
A 5 Qualitätssicherung

1. Kosten, die dem Auftragnehmer (AN) durch die Qualitätssicherung/ Eigenüberwachung entstehen, sind in die Einheitspreise einzukalkulieren.

2. Der Bauleiter ist schriftlich zu benennen. Er oder ein fachkundiger Vertreter muss während der Arbeiten ständig auf der Baustelle sein.

3. Des Weiteren muss ein geschulter, insbesondere handwerklich ausgebildeter Fachmann ständig während entsprechend auszuführender Arbeiten anwesend sein.

4. Zur Ausführung gelangen nur geprüfte, zugelassene Systeme. Die Prüfzeugnisse und die Ausführungsanweisungen der zu verwendenden Materialien sowie die DIN-Sicherheitsblätter sind auf Verlangen vorzulegen.

## A 6 BbgBO / BaustellenV
A 6 BbgBO / BaustellenV

Bei der Bauvorbereitung und Bauausführung sind insbesondere der §3 der BbgBO, sowie die BaustellenV einzuhalten. Sämtliche Nachweise (Konformitätserklärungen, Zulassungsbescheide, Prüfzeugnisse usw.), die der Sicherheit und dem Gesundheitsschutz der Beschäftigten auf der Baustelle dienen, sind dem Auftraggeber nach der Zuschlagserteilung, spätestens jedoch 6 Werktage vor Aufnahme der Arbeiten auf der Baustelle vorzulegen.

## 09 Innentüren- und Festverglasung
Datum: 19.02.2026

### Bereich 1 Baustelleneinrichtung

*Hinweis: Hinweis Baustelleneinrichtung*
Hinweis Baustelleneinrichtung

Der AG stellt das, direkt von der Zufahrt / dem Parkbereich  zugängliche, derzeit ungenutzte, entkernte Erdgeschoss zur Verfügung. Hier ist es dem AN erlaubt, den Aufenthalt seiner Arbeitnehmer einzurichten. Ebenso ist hier die Lagerung von Materialien und Maschinen möglich.
Achtung: Bei Lagerung von selbst- oder leichtentzündlich, gesundheitsgefährdenden, chemischen Baustoffen sind diese, sofern nicht für den sofortigen Einbau vorgesehen, in einem gesonderten Container auf der Baustelle außerhalb des Gebäudes zu lagern.

Entsprechend sind aus Sicht des AG lediglich Lagerflächen für Schuttcontainer auf dem Hofgelände vorzuhalten. Eine detaillierte Festlegung hierzu ist in Abstimmung der Beteiligten nach Erfordernis (Container) etc. herbeizuführen.  Die Kosten sind Bestandteil der Baustelleneinrichtungsleistung.

Der bauseits vorhandene Bauwasseranschluss sowie der ebenfalls vorhandene Baustromanschluss (63 A) mit Baustromverteilung befinden sich ebenfalls im Erdgeschoss (Baustelle) und dürfen unentgeltlich mit benutzt werden.

Dies gilt analog für das vorhandene Bau-WC.

Da die Baustelle im Erdgeschoss entkernt ist, hat der AN selbstverantwortlich für ausreichende Beleuchtung im Bereich der Baustelle, insbesondere im Bereich der Lager- und Unterkunftsplätze sowie am Arbeitsplatz (Technikräume), zu sorgen.

Die Kosten hierfür sind über die Baustelleneinrichtungsleistung abgegolten.

**1.1 Baustelleneinrichtung**
*** Pauschalposition
Liefern, Einrichten, Vorhalten und Betreiben der Baustelle mit allen zur fachgerechten Ausführung der in diesem Leistungsverzeichnis beschriebenen Instandsetzungsarbeiten notwendigen Einrichtungen und Ausstattungen soweit nicht in den nachfolgenden Positionen gesondert erwähnt.

Im Preis enthalten sind:
-  Herrichten der erforderlichen Lager- und Arbeitsplätze
-  alle für die Baudurchführung erforderlichen Geräte,
  Werkzeuge, Maschinen, Transport - und Hilfsmittel
-  Absperr-, Sicherungs- und Schutzeinrichtungen für vorhandene Haustechnik etc.
-  Schutzmaßnahmen für in dem Gebäude vorhandenen Einbauten und Einrichtungen (Türen, Fenster, vorhandene Installationen etc.)
-  alle Lohn- und sonstigen Personalkosten, Material- und Vorhaltekosten, Transport-, Be- und Entladekosten
-  alle Sicherungsmaßnahmen
-  Einsatz von Schuttcontainern einschl. Transport, Vorhaltung,
  Kipp- und Deponiegebühren
-  arbeitstägliche Säuberungsarbeiten im Arbeitsbereich, auf den Transportwegen und auf dem
  Baustelleneinrichtungsplatz
-  ausreichende Beleuchtung der gesamten Baustelle einschl. Lager- und Aufenthaltsräume, Zuwegung und dgl.

Vorhaltung für die Dauer der Bauzeit
Menge: 1,000 psch

**1.2 Schutzmaßnahmen angrenzende Bauteile**
*** Pauschalposition
Schutzmaßnahmen angrenzende Bauteile im Ermessen des AN wie folgt:

Schützen von angrenzenden Bauwerksteilen (Decken, Wände, Türen etc.) sowie von vorhandenen Technikanlagen (Heizung, Elektro etc.) im Arbeitsbereich und, sofern erforderlich, darüber hinaus, durch Anbringen von Hartfaserplatten, starker Folie und Kunststoffplanen (abgeklebt), Ummanteln/ Einpacken mit Schaumstoff/ Folien und dgl. nach Wahl des AN einschl. erforderlicher Befestigungsmittel.

Vorhalten über die gesamte Bauzeit einschl. Instandhaltung während der Dauer der Baumaßnahme, ggf. Erneuerung sowie Demontage und Entsorgung nach Beendigung aller Arbeiten.
Menge: 1,000 psch

**1.3 Baufacharbeiter**
Für eventuell erforderliche Arbeiten, die nicht im
Leistungsverzeichnis erfasst worden sind und nur auf
ausdrückliche Anweisung der örtlichen Bauleitung des
Auftraggebers und gegen Nachweis zur Ausführung kommen
werden berechnet für: Baufacharbeiter
Menge: 5,000 Std

**1.4 Bauhelfer**
Für eventuell erforderliche Arbeiten, die nicht im
Leistungsverzeichnis erfasst worden sind und nur auf
ausdrückliche Anweisung der örtlichen Bauleitung des
Auftraggebers und gegen Nachweis zur Ausführung kommen
werden berechnet für: Bauhelfer
Menge: 5,000 Std

### Bereich 2 Innentüren

*Hinweis: Anmerkungen*
Anmerkungen

Die nachfolgend aufgeführten Türen und Zargen werden bauseits gestellt und befinden sich vor Ort. Der Auftragnehmer hat die am Objekt ausgebauten Türen und Zargen auf ihre Wiederverwendbarkeit zu prüfen. Wiederverwendbare Elemente sind – sofern technisch möglich – weiterzuverwenden.

Eine Neubestellung darf erst erfolgen, wenn die Prüfung zu einem negativen Ergebnis führt, entsprechende Dokumentation wird vorausgesetzt und ist Leistungsbestandteil.

Die Neubestellung ist für den Fall, dass sich Türen und Zargen als beschädigt erweisen, im Leistungsverzeichnis vorsorglich für die Gesamtmenge aller Türen berücksichtigt; die tatsächliche Ausführung richtet sich nach dem Ergebnis der Wiederverwendbarkeitsprüfung.
Die Türen habe Schallschutzanforderungen gem. Bauakustische Untersuchung Nr. 251086-2 vom 27.06.2025, hier bewertetes Schalldämmmaß von Rw ≥ 42 db zu erfüllen (Ausnahme Sanitär- und Personalräume innenliegend). Die Anforderung bezieht sich auf das Türblatt einschließlich ggf. geplanter Oberlichter, Seitenteile und Zargen.
Vom Hersteller bzw. Zulieferer ist ein Prüfzeugnis vorzulegen, welches die Einhaltung der v.g. Werte belegt.
Herstellerangaben zu bewerteten Schalldämm-Maßen von Türen sind in der Regel Prüfstandswerte Rw,P.
Der Prüfstandswert Rw,P muss um 5 dB (Sicherheitsbeiwert uprog nach DIN 4109-2, 5.3.3 [2]) über dem erforderlichen bewerteten Schalldämm-Maß am Bau erf.Rw liegen
(Rw,P ≥ erf.Rw + 5 dB).

**2.1 Prüfen der Türen/Zargen auf Wiederverwenbarkeit**
Regiearbeiten auf Nachweis für die Prüfung der bauseits  gelagerten Türblätter und Zargen.

Entnehmen, Prüfen auf Wiedereinbaufähigkeit einschl. Dokumentation und Aussortieren.
Menge: 5,000 Std

**2.2 Untergrundvorbereitung**
*** Pauschalposition
Untergrundvorbereitung im Bereich der zuvor hergestellten Türöffnungen und Fensteröffnungen etc.

Die Anschlussbereiche sind vor Herstellung der Türen auf Einbauteile, Befestigungsmittel, Klebstoffreste, Fugenmaterial, artfremde Baustoffe etc. zu prüfen.

Vorhandene Befestigungsmittel, Fugenmaterialien, artfremde Baustoffe und dgl. sind vollständig im Bereich der einzubauenden Türen/Fenster zu entfernen.
Menge: 1,000 psch

**2.3 Innentüreinbau mit Stahlzarge 1000 x 2125**
Innentür mit Stahlzarge, Schallschutzanforderung: Rw ≥ 42 db,
Schallschutzklasse IV /  42 mit Prüfzeugnis nach VDI - Richtlinie / DIN 4109, Umfassungszarge als Schnellbauzarge, aus verzinktem und kunstharzeinbrennlackiertem Stahlblech, Rw,P ≥ 47 dB

Farbton:  RAL nach Wahl des AG,
zweischalig, rechts und links verwendbar, passend für GK- Montagewand, einschl. umlaufender Dichtung, Farbe schwarz,
Blechdicke : mind. 1,5 mm, einfach gefälzt, Maulweite: 125 mm, Hinterfüllung und Randversiegelung nach Herstellervorschrift / Prüfzeugnis, Türblatt einfach gefälzt, Oberfläche HPL 0,8mm,
Farbton:  Silver grey (HC) 0160-60
Anleimer:  Holz, sichtbar
Einlage:  Vollspan mehrschichtig,
Türblattdicke: ca. 43 mm,
absenkbare Bodendichtung,
Türblätter nach Einbau der Zargen ausbauen und zwischenlagern, um Beschädigungen zu vermeiden
Beschläge:
Türbänder für Objektbereich, justierbar (3-D-Bänder),
Einsteck- Wechselschloss für Objektbereich,
mit Metallfalle, PZ-vorbereitet,
Drücker-Garnitur für Objektbereich:
Edelstahl, Lagerung fest-drehbar mit Hochhaltemechanik,
Rundrosetten,
Baurichtmaß: 1000/2125 mm.
Zusätzliches Bearbeiten der Türen vor Übergabe,
Gangbarmachen, Einstellen.

DIN L Türen: 5 Stück
DIN R Türen: 3 Stück

Einbauort gemäß Anlage zu entnehmen.

Ausführung gemäß Grundriss und Feinaufmaß.
Menge: 8,000 Stck

**2.4 Zulage für die Neubeschaffung Innentüreinbau mit Stahlzarge 1000 x 2125**
Zulage für die Neubeschaffung einer Innentüreinbau mit Stahlzarge 1000 x 2125 gemäß Vorposition.

angebotenes Türelement:

Hersteller:
'....................................................'

  vom Bieter einzutragen

Erzeugnis/Typ:
'....................................................'

  vom Bieter einzutragen
Menge: 8,000 Stck

**2.5 Innentüreinbau mit Stahlzarge 1060 x 2125**
Innentür mit Stahlzarge, Schallschutzanforderung: Rw ≥ 42 db,
Schallschutzklasse IV /  42 mit Prüfzeugnis nach VDI - Richtlinie / DIN 4109, Umfassungszarge als Schnellbauzarge, aus verzinktem und kunstharzeinbrennlackiertem Stahlblech, Rw,P ≥ 47 dB

Farbton:  RAL nach Wahl des AG,
zweischalig, rechts und links verwendbar, passend für GK- Montagewand, einschl. umlaufender Dichtung, Farbe schwarz,
Blechdicke : mind. 1,5 mm, einfach gefälzt, Maulweite: 125 mm,
Hinterfüllung und Randversiegelung nach Herstellervorschrift / Prüfzeugnis, Türblatt einfach gefälzt, Oberfläche HPL 0,8mm,
Farbton:  Silver grey (HC) 0160-60
Anleimer:  Holz, sichtbar
Einlage:  Vollspan mehrschichtig,
Türblattdicke: ca. 43 mm,
absenkbare Bodendichtung,
Türblätter nach Einbau der Zargen ausbauen und zwischenlagern, um Beschädigungen zu vermeiden
Beschläge:
Türbänder für Objektbereich, justierbar (3-D-Bänder),
Einsteck- Wechselschloss für Objektbereich,
mit Metallfalle, PZ-vorbereitet,
Drücker-Garnitur für Objektbereich:
Edelstahl, Lagerung fest-drehbar mit Hochhaltemechanik,
Rundrosetten,
Baurichtmaß: 1060/2125 mm.
Zusätzliches Bearbeiten der Türen vor Übergabe,
Gangbarmachen, Einstellen.

DIN L Türen: 1 Stück
DIN R Türen: 8 Stück

Einbauort gemäß Anlage zu entnehmen.

Ausführung gemäß Grundriss und Feinaufmaß.
Menge: 9,000 Stck

**2.6 Zulage für die Neubeschaffung Innentüreinbau mit Stahlzarge 1060 x 2125**
Zulage für die Neubeschaffung einer Innentüreinbau mit Stahlzarge 1060 x 2125 gemäß Vorposition inkl. aller Nebenarbeiten.

angebotenes Türelement:

Hersteller:
'....................................................'

  vom Bieter einzutragen

Erzeugnis/Typ:
'....................................................'

  vom Bieter einzutragen
Menge: 9,000 Stck

**2.7 Innentüreinbau mit Stahlzarge 932 x 2125**
Innentür mit Stahlzarge, Schallschutzanforderung: Rw ≥ 42 db,
Schallschutzklasse IV /  42 mit Prüfzeugnis nach VDI - Richtlinie / DIN 4109, Umfassungszarge als Schnellbauzarge, aus verzinktem und kunstharzeinbrennlackiertem Stahlblech, Rw,P ≥ 47 dB

Farbton:  RAL nach Wahl des AG,
zweischalig, rechts und links verwendbar, passend für GK- Montagewand, einschl. umlaufender Dichtung, Farbe schwarz,
Blechdicke : mind. 1,5 mm, einfach gefälzt, Maulweite: 125 mm,
Hinterfüllung und Randversiegelung nach Herstellervorschrift / Prüfzeugnis, Türblatt einfach gefälzt, Oberfläche HPL 0,8mm,
Farbton:  Silver grey (HC) 0160-60
Anleimer:  Holz, sichtbar
Einlage:  Vollspan mehrschichtig,
Türblattdicke: ca. 43 mm,
absenkbare Bodendichtung,
Türblätter nach Einbau der Zargen ausbauen und zwischenlagern, um Beschädigungen zu vermeiden
Beschläge:
Türbänder für Objektbereich, justierbar (3-D-Bänder),
Einsteck- Wechselschloss für Objektbereich,
mit Metallfalle, PZ-vorbereitet,
Drücker-Garnitur für Objektbereich:
Edelstahl, Lagerung fest-drehbar mit Hochhaltemechanik,
Rundrosetten,
Baurichtmaß: 932/2125 mm.
Zusätzliches Bearbeiten der Türen vor Übergabe,
Gangbarmachen, Einstellen.

DIN L Türen: 2 Stück

Einbauort gemäß Anlage zu entnehmen.

Ausführung gemäß Grundriss und Feinaufmaß.
Menge: 2,000 Stck

**2.8 Zulage für die Neubeschaffung Innentüreinbau mit Stahlzarge 932 x 2125**
Zulage für die Neubeschaffung einer Innentüreinbau mit Stahlzarge 932 x 2125 gemäß Vorposition inkl. aller Nebenarbeiten.

angebotenes Türelement:

Hersteller:
'....................................................'

  vom Bieter einzutragen

Erzeugnis/Typ:
'....................................................'

  vom Bieter einzutragen
Menge: 2,000 Stck

**2.9 Innentüreinbau mit Stahlzarge 936 x 2125**
Innentür mit Stahlzarge, Schallschutzanforderung: Rw ≥ 42 db,
Schallschutzklasse IV /  42 mit Prüfzeugnis nach VDI - Richtlinie / DIN 4109, Umfassungszarge als Schnellbauzarge, aus verzinktem und kunstharzeinbrennlackiertem Stahlblech, Rw,P ≥ 47 dB

Farbton:  RAL nach Wahl des AG,
zweischalig, rechts und links verwendbar, passend für GK- Montagewand, einschl. umlaufender Dichtung, Farbe schwarz,
Blechdicke : mind. 1,5 mm, einfach gefälzt, Maulweite: 125 mm,
Hinterfüllung und Randversiegelung nach Herstellervorschrift / Prüfzeugnis, Türblatt einfach gefälzt, Oberfläche HPL 0,8mm,
Farbton:  Silver grey (HC) 0160-60
Anleimer:  Holz, sichtbar
Einlage:  Vollspan mehrschichtig,
Türblattdicke: ca. 43 mm,
absenkbare Bodendichtung,
Türblätter nach Einbau der Zargen ausbauen und zwischenlagern, um Beschädigungen zu vermeiden
Beschläge:
Türbänder für Objektbereich, justierbar (3-D-Bänder),
Einsteck- Wechselschloss für Objektbereich,
mit Metallfalle, PZ-vorbereitet,
Drücker-Garnitur für Objektbereich:
Edelstahl, Lagerung fest-drehbar mit Hochhaltemechanik,
Rundrosetten,

Baurichtmaß: 936/2125 mm.
Zusätzliches Bearbeiten der Türen vor Übergabe,
Gangbarmachen, Einstellen.

DIN R Türen: 1 Stück

Einbauort gemäß Anlage zu entnehmen.

Ausführung gemäß Grundriss und Feinaufmaß.
Menge: 1,000 Stck

**2.10 Zulage für die Neubeschaffung Innentüreinbau mit Stahlzarge 936 x 2125**
Zulage für die Neubeschaffung einer Innentüreinbau mit Stahlzarge 936 x 2125 gemäß Vorposition inkl. aller Nebenarbeiten.

angebotenes Türelement:

Hersteller:
'....................................................'

  vom Bieter einzutragen

Erzeugnis/Typ:
'....................................................'

  vom Bieter einzutragen
Menge: 1,000 Stck

**2.11 Innentüreinbau mit Stahlzarge 945 x 2125**
Innentür mit Stahlzarge, Schallschutzanforderung: Rw ≥ 42 db,
Schallschutzklasse IV /  42 mit Prüfzeugnis nach VDI - Richtlinie / DIN 4109, Umfassungszarge als Schnellbauzarge, aus verzinktem und kunstharzeinbrennlackiertem Stahlblech, Rw,P ≥ 47 dB

Farbton:  RAL nach Wahl des AG,
zweischalig, rechts und links verwendbar, passend für GK- Montagewand, einschl. umlaufender Dichtung, Farbe schwarz,
Blechdicke : mind. 1,5 mm, einfach gefälzt, Maulweite: 125 mm,
Hinterfüllung und Randversiegelung nach Herstellervorschrift / Prüfzeugnis, Türblatt einfach gefälzt, Oberfläche HPL 0,8mm,
Farbton:  Silver grey (HC) 0160-60
Anleimer:  Holz, sichtbar
Einlage:  Vollspan mehrschichtig,
Türblattdicke: ca. 43 mm,
absenkbare Bodendichtung,
Türblätter nach Einbau der Zargen ausbauen und zwischenlagern, um Beschädigungen zu vermeiden
Beschläge:
Türbänder für Objektbereich, justierbar (3-D-Bänder),
Einsteck- Wechselschloss für Objektbereich,
mit Metallfalle, PZ-vorbereitet,
Drücker-Garnitur für Objektbereich:
Edelstahl, Lagerung fest-drehbar mit Hochhaltemechanik,
Rundrosetten,
Baurichtmaß: 945/2125 mm.
Zusätzliches Bearbeiten der Türen vor Übergabe,
Gangbarmachen, Einstellen.

DIN R Türen: 2 Stück

Einbauort gemäß Anlage zu entnehmen.

Ausführung gemäß Grundriss und Feinaufmaß.
Menge: 2,000 Stck

**2.12 Zulage für die Neubeschaffung Innentüreinbau mit Stahlzarge 945 x 2125**
Zulage für die Neubeschaffung einer Innentüreinbau mit Stahlzarge 945 x 2125 gemäß Vorposition inkl. aller Nebenarbeiten.

angebotenes Türelement:

Hersteller:
'....................................................'

  vom Bieter einzutragen

Erzeugnis/Typ:
'....................................................'

  vom Bieter einzutragen
Menge: 2,000 Stck

**2.13 Innentüreinbau mit Stahlzarge 1080 x 2125**
Innentür mit Stahlzarge, Schallschutzanforderung: Rw ≥ 42 db,
Schallschutzklasse IV /  42 mit Prüfzeugnis nach VDI - Richtlinie / DIN 4109, Umfassungszarge als Schnellbauzarge, aus verzinktem und kunstharzeinbrennlackiertem Stahlblech, Rw,P ≥ 47 dB,

Farbton:  RAL nach Wahl des AG,
zweischalig, rechts und links verwendbar, passend für GK- Montagewand, einschl. umlaufender Dichtung, Farbe schwarz,
Blechdicke : mind. 1,5 mm, einfach gefälzt, Maulweite: 125 mm,
Hinterfüllung und Randversiegelung nach Herstellervorschrift / Prüfzeugnis, Türblatt einfach gefälzt, Oberfläche HPL 0,8mm,
Farbton:  Silver grey (HC) 0160-60
Anleimer:  Holz, sichtbar
Einlage:  Vollspan mehrschichtig,
Türblattdicke: ca. 43 mm,
absenkbare Bodendichtung,
Türblätter nach Einbau der Zargen ausbauen und zwischenlagern, um Beschädigungen zu vermeiden
Beschläge:
Türbänder für Objektbereich, justierbar (3-D-Bänder),
Einsteck- Wechselschloss für Objektbereich,
mit Metallfalle, PZ-vorbereitet,
Drücker-Garnitur für Objektbereich:
Edelstahl, Lagerung fest-drehbar mit Hochhaltemechanik,
Rundrosetten,
Baurichtmaß: 1080/2125 mm.
Zusätzliches Bearbeiten der Türen vor Übergabe,
Gangbarmachen, Einstellen.

DIN L Türen: 1 Stück

Einbauort gemäß Anlage zu entnehmen.

Ausführung gemäß Grundriss und Feinaufmaß.
Menge: 1,000 Stck

**2.14 Zulage für die Neubeschaffung Innentüreinbau mit Stahlzarge 1080 x 2125**
Zulage für die Neubeschaffung einer Innentüreinbau mit Stahlzarge 1080 x 2125 gemäß Vorposition inkl. aller Nebenarbeiten.

angebotenes Türelement:

Hersteller:
'....................................................'

  vom Bieter einzutragen

Erzeugnis/Typ:
'....................................................'

  vom Bieter einzutragen
Menge: 1,000 Stck

**2.15 Innentüreinbau mit Stahlzarge 869x 2125**
Innentür mit Stahlzarge, Schallschutzanforderung: Rw ≥ 42 db,
Schallschutzklasse IV /  42 mit Prüfzeugnis nach VDI - Richtlinie / DIN 4109, Umfassungszarge als Schnellbauzarge, aus verzinktem und kunstharzeinbrennlackiertem Stahlblech, Rw,P ≥ 47 dB,

Farbton:  RAL nach Wahl des AG,
zweischalig, rechts und links verwendbar, passend für GK- Montagewand, einschl. umlaufender Dichtung, Farbe schwarz,
Blechdicke : mind. 1,5 mm, einfach gefälzt, Maulweite  125 mm,
Hinterfüllung und Randversiegelung nach Herstellervorschrift / Prüfzeugnis, Türblatt einfach gefälzt, Oberfläche HPL 0,8mm,
Farbton:  Silver grey (HC) 0160-60
Anleimer:  Holz, sichtbar
Einlage:  Vollspan mehrschichtig,
Türblattdicke: ca. 43 mm,
absenkbare Bodendichtung,
Türblätter nach Einbau der Zargen ausbauen und zwischenlagern, um Beschädigungen zu vermeiden
Beschläge:
Türbänder für Objektbereich, justierbar (3-D-Bänder),
Einsteck- Wechselschloss für Objektbereich,
mit Metallfalle, PZ-vorbereitet,
Drücker-Garnitur für Objektbereich:
Edelstahl, Lagerung fest-drehbar mit Hochhaltemechanik,
Rundrosetten,
Baurichtmaß: 869/2125 mm.
Zusätzliches Bearbeiten der Türen vor Übergabe,
Gangbarmachen, Einstellen.

DIN L Türen: 1 Stück
DIN R Türen: 1 Stück

Einbauort gemäß Anlage zu entnehmen.

Ausführung gemäß Grundriss und Feinaufmaß.
Menge: 2,000 Stck

**2.16 Zulage für die Neubeschaffung Innentüreinbau mit Stahlzarge 869 x 2125**
Zulage für die Neubeschaffung einer Innentüreinbau mit Stahlzarge 869 x 2125 gemäß Vorposition inkl. aller Nebenarbeiten.

angebotenes Türelement:

Hersteller:
'....................................................'

  vom Bieter einzutragen

Erzeugnis/Typ:
'....................................................'

  vom Bieter einzutragen
Menge: 2,000 Stck

**2.17 Türstopper für Bodenmontage**
Türstopper für Bodenmontage,
mit seitlichem Gummipuffer einschl. Befestigung, mit Dübel und Schrauben, am Boden befestigen.

Material: Aluminium
Menge: 16,000 Stck

**2.18 Wandtürstopper, Kunststoff, nachgiebig,**
Wandtürstopper, Kunststoff, nachgiebig, an Wand verklebt.
Durchmesser: 50 mm
Menge: 10,000 Stck

**2.19 Zulage für Lüftungsgitter**
Zulage für Lüftungsgitter, Lüftungsgitter im unteren Türteil

Material : Kunststoff, grau,
Größe: bis 100/400 mm.

Die Leistung versteht sich einschl. Luftverbund im Türblatt ausschneiden und Lüftungsgitter fachgerecht montieren.
Menge: 3,000 Stck

### Bereich 3 Festverglasung

**3.1 Fenstereinbau mit Systemrahmen 3132 x 2500**
Liefern und montieren eines Trockenbaufenstersystems in werkseitig vorgefertigter Monoblockbauweise zum beidseitig wandbündigen Einbau in nichttragende innere Trennwände in Metallständerbauweise. Ausführung als Trockenbaufenster

Typ PLANLINE TB oder gleichwertig,
geeignet für Standard-Metallständerwände mit zweilagiger Beplankung aus Bauplatten.

Hersteller: '....................................................'

  (vom Bieter einzutragen)

Erzeugnis/Typ: '....................................................'

  (vom Bieter einzutragen)

Wanddicke: ca. 125 mm
Wandhöhe: ca. 2.500 mm.
Bauöffnungsmaß: Breite 3.132 mm × Höhe 2.500 mm

Farbe nach Wahl des AG - weiss

Das Fenster besteht aus zwei Fensterelementen, die zusammen ein durchgehendes, bodentiefes Fensterfeld ergeben.

Der Systemrahmen besteht jeweils aus vier vorgefertigten Rahmenecken sowie jeweils zwei vertikalen und horizontalen Traversenelementen. Die Montage erfolgt durch mechanische Verschraubung des Systemrahmens in die gemäß DIN EN 1495 hergestellte Trockenbau-Grundkonstruktion aus Metallprofilen. Der Rahmen ist für eine verdeckte mechanische Befestigung der Verglasung mittels geschützter W4-Verriegelungen vorgerichtet und nach Fertigstellung der Beplankung vollständig unsichtbar. Der Einbau erfolgt beidseitig wandbündig ohne Abdeckleisten, planeben zur angrenzenden Wandfläche.

Die Verglasung erfolgt im Standardaufbau ohne besondere Anforderungen mit einer zweischeibigen Ausführung aus ESG-H-Glas mit einer Glasdicke von mindestens 5 mm je Scheibe. Die Gläser sind umlaufend mit einer ca. 20 mm breiten Randemaillierung versehen.

Die Anschluss- und Stoßfugen sind umlaufend als ca. 5 mm breite Schattenfugen auszuführen und dauerhaft elastisch mit geeignetem Dichtstoff zu versiegeln.

Schalldämmmaß: Rw 57 dB gemäß DIN 4109 sowie EN ISO 717-1.

Der Leistungsumfang umfasst die Lieferung des kompletten Trockenbaufenstersystems einschließlich Systemrahmen, ggf. erforderliche Rahmenverbreiterung,  die Montage, sämtliche Verglasungsarbeiten sowie alle erforderlichen Nebenleistungen zur vollständigen, fachgerechten und funktionsfähigen Herstellung.

Der Einbauort ist den Anlagen zu entnehmen.

Die Ausführung erfolgt gemäß Grundrissplanung sowie nach Feinaufmaß vor Ort.
Menge: 2,000 Stck

**3.2 Fenstereinbau mit Systemrahmen 600 x 1650**
Liefern und montieren eines  Trockenbaufenstersystems in werkseitig vorgefertigter Monoblockbauweise zum beidseitig wandbündigen Einbau in nichttragende innere Trennwände in Metallständerbauweise. Ausführung als Trockenbaufenster

Typ PLANLINE TB oder gleichwertig,
geeignet für Standard-Metallständerwände mit zweilagiger Beplankung aus Bauplatten.

Hersteller: '....................................................'

  (vom Bieter einzutragen)

Erzeugnis/Typ: '....................................................'

  (vom Bieter einzutragen)

Wanddicke: ca. 125 mm
Wandhöhe: ca. 2.700 mm.

Bauöffnungsmaß: Breite 600 mm × Höhe 1.650 mm

Einbau OKFF: 450 mm

Farbe nach Wahl des  AG - weiss

Der Systemrahmen besteht aus vier vorgefertigten Rahmenecken sowie jeweils zwei vertikalen und horizontalen Traversenelementen. Die Montage erfolgt durch mechanische Verschraubung des Systemrahmens in die gemäß DIN EN 1495 hergestellte Trockenbau-Grundkonstruktion aus Metallprofilen. Der Rahmen ist für eine verdeckte mechanische Befestigung der Verglasung mittels geschützter W4-Verriegelungen vorgerichtet und nach Fertigstellung der Beplankung vollständig unsichtbar. Der Einbau erfolgt beidseitig wandbündig ohne Abdeckleisten, planeben zur angrenzenden Wandfläche.

Die Verglasung erfolgt im Standardaufbau ohne besondere Anforderungen mit einer zweischeibigen Ausführung aus ESG-H-Glas mit einer Glasdicke von mindestens 5 mm je Scheibe. Die Gläser sind umlaufend mit einer ca. 20 mm breiten Randemaillierung versehen.

Die Anschluss- und Stoßfugen sind umlaufend als ca. 5 mm breite Schattenfugen auszuführen und dauerhaft elastisch mit geeignetem Dichtstoff zu versiegeln.

Schalldämmmaß: min. Rw 57 dB gemäß DIN 4109 sowie EN ISO 717-1.

Der Leistungsumfang umfasst die Lieferung des kompletten Trockenbaufenstersystems einschließlich Systemrahmen, die Montage, sämtliche Verglasungsarbeiten sowie alle erforderlichen Nebenleistungen zur vollständigen, fachgerechten und funktionsfähigen Herstellung.

Der Einbauort ist den Anlagen zu entnehmen.

Die Ausführung erfolgt gemäß Grundrissplanung sowie nach Feinaufmaß vor Ort.
Menge: 13,000 Stck

**3.3 Zulage Farbgestaltung**
*** Pauschalposition
Zulage Farbgestaltung auf v.b. Gestaltung (Standard - weiss)

der sichtbaren Rahmenteile als:
Endbeschichtet in RAL 7022  (umbragrau)
Menge: 1,000 psch
